# Deckschichterneuerung L473 in der OD Hermersberg
Angebotsaufforderung (GAEB DA XML 3.2, DA83)
Projekt: P3206L711-1
Währung: EUR
Vergabeart: Öffentliche Ausschreibung
Eröffnung: 18.08.2026 08:30:00
Ende der Zuschlagsfrist: 16.09.2026
Ausführungsbeginn: 21.09.2026
Auftraggeber: LBM Kaiserslautern, Landesbetrieb Mobilität Kaiserslautern, LBM KL, Morlauter Str.20, 67657 Kaiserslautern, Morlauterer Straße 20, 67657 Kaiserslautern, Telefon 0631 3631-0, E-Mail lbm@lbm-kaiserslautern.rlp.de
Erstellt mit: GXML Toolbox V3.3 R20210630, iTWO_64 V12.0.618, 16.07.2026

## 1 Deckschichterneuerung L473 in der OD Hermersberg
Datum: 16.07.2026

### Bereich 00 BAUSTELLENEINR., BAUBEGL.LEISTUNGEN

#### Abschnitt 00.00 BAUSTELLENEINRICHTUNG

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
*** Leitbeschreibung
StL-Nr. 1910111201
Baustelle von allen Geräten, Anlagen, Einrichtungen und
dgl. räumen. Benutzte Flächen und Wege entsprechend dem
ursprünglichen Zustand herrichten. Soweit nicht für
bestimmte Leistungen für das Räumen der Baustelle gesonderte Positionen im Leistungsverzeichnis enthalten
sind, gilt die Pauschale
für alle Leistungen sämtlicher Abschnitte des Leistungsverzeichnisses.
Menge: 1,000 Psch
Leistungsbereichkatalog: 101

### Bereich 01 LEISTUNGEN A. RECHNUNG D. LANDES

#### Abschnitt 01.00 LEISTUNGEN N. BAUSTELLENVERORDNUNG

**01.00.0001 SiGe-Plan erstellen**
*** Pauschalposition
StL-Nr. 19101513
Sicherheits- und Gesundheitsschutzplan (SiGe-Plan) nach
RAB 31 erstellen und mit dem Sicherheits- und Gesundheitsschutzkoordinator dieser und weiterer berührter
Baustellen abstimmen. Bei erheblichen Änderungen in der
Ausführung des Bauvorhabens anpassen. Den SiGe-Plan für
jeden Beschäftigten einsehbar auf der Baustelle vorhalten.
Menge: 1,000 Psch
Leistungsbereichkatalog: 101

*Hinweis: bis einschl. OZ 01.00.0003.*
bis einschl. OZ 01.00.0003.
Die Abrechnung der Positionen erfolgt nach gesonderter Rechnungslegung.

**01.00.0002 Vorankündigung erstellen**
*** Pauschalposition
StL-Nr. 19101508
Vorankündigung gemäß Baustellenverordnung erstellen und
spätestens zwei Wochen vor Einrichten der Baustelle der
zuständigen Behörde übermitteln. Vorankündigung sichtbar und witterungsgeschützt auf der Baustelle aushängen. Bei erheblichen Änderungen während der Bauzeit
anpassen.
Menge: 1,000 Psch
Leistungsbereichkatalog: 101

*Hinweis: Die Höhe der Abschlagszahlungen*
Die Höhe der Abschlagszahlungen richtet sich nach dem zeitlichen Fortschritt der Baumaßnahme bezogen auf die Gesamtbauzeit.

**01.00.0003 SiGe-Koordinator stellen.**
*** Pauschalposition
StL-Nr. 19101528
Sicherheits- und Gesundheitsschutzkoordinator während
der Ausführung des Bauvorhabens nach RAB 30 und Unterlagen des AG stellen.
Menge: 1,000 Psch
Leistungsbereichkatalog: 101

#### Abschnitt 01.01 HILFSLEISTUNG.F.KONTROLLPRÜFUNGEN

*Hinweis: und OZ 01.01.0002.*
und OZ 01.01.0002.
Die Abrechnung der Positionen erfolgt nach
gesonderter Rechnungslegung.

**01.01.0001 Probegefäß liefern 10-l-Blecheimer*Mithilfe Kprüf.**
StL-Nr. 1910171211
Probegefäß zur Aufnahme von Baustoffproben, für Kontrollprüfungen und für Rückstellproben des AG liefern.
Probegefäß = sauberer 10-l-Blecheimer mit dicht schließendem Deckel.
Mithilfe bei der Probennahme im Baubereich nach Angaben
des AG.
Menge: 1,000 St
Leistungsbereichkatalog: 101

**01.01.0002 Probegefäß liefern**
StL-Nr. 1910171290
Probegefäß zur Aufnahme von Baustoffproben, für Kontrollprüfungen und für Rückstellproben des AG liefern.
Probegefäß 'sauberer Blecheimer mit dicht schließendem Deckel zur Aufnahme von Bohrkerne DN 150.
Durchführung der Probenahme im Baubereich nach Angaben des AG'
Menge: 2,000 St
Leistungsbereichkatalog: 101

*Hinweis: Bohrkernentnahme nach TP A-27 zur*
Bohrkernentnahme nach TP A-27 zur Kontrolle des Schichtenverbundes nach Leutner. Bohrkerne ohne Gefügestörung, mit glatten, reifenfreien Mantelflächen orthogonal zur Straßenoberfläche entnehmen.
Fahrtrichtung am Bohrkern kennzeichnen.

**01.01.0003 Bohrkern entnehmen Bohrkern für**
Bohrkern entnehmen
Bohrkern für Kontrollprüfungen nach Angabe des AG entnehmen und im Baubereich dem AG übergeben. Bohrloch
fachgerecht verfüllen.
Bohrkerndurchmesser 15 cm.
Bohrtiefe über 6 bis 12 cm .
Material = Asphaltschicht.
Verfüllmaterial '= Splitt 11/16, die oberern 4 cm mit
Heißasphaltmischgutmaterial.
Verfüllmaterial verdichten.
Menge: 0,250 m

*Hinweis: Bohrkernentnahme für sonstige*
Bohrkernentnahme für sonstige Kontrollprüfungen.

**01.01.0004 Bohrkern entnehmen Bohrkern für**
Bohrkern entnehmen
Bohrkern für Kontrollprüfungen nach Angabe des AG entnehmen und im Baubereich dem AG übergeben. Bohrloch
fachgerecht verfüllen.
Bohrkerndurchmesser 15 cm.
Bohrtiefe über 6 bis 12 cm .
Material = Asphaltschicht.
Verfüllmaterial '= Splitt 11/16, die oberern 4 cm mit
Heißasphaltmischgutmaterial.
Verfüllmaterial verdichten.
Menge: 0,250 m

### Bereich 02 VERKEHRSSICHERUNG AN ARBEITSSTELLEN

#### Abschnitt 02.00 VERKEHRSSICH.N.VERKEHRSZEICHENPLAN

**02.00.0001 Verkehrssich. läng. Dauer aufbauen Arb.st.u. Uml.str*Verk.konzept AG**
*** Pauschalposition
StL-Nr. 2110510532909099
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder 'gemäß den Verkehrszeichenplänen des AN außer Kraft setzen. Ausführung der Verkehrssicherung nach vom AN vorgelegtem, mit der zuständigen Verkehrsbehörde abgestimmten Verkehrszeichenplan.'

Für Verkehrsführungsphase 'der Ausbauarbeiten im Zuge der L 473 in der OD Hermersberg unter Vollsperrung zwischen den Netzknoten 6611055 und 6611042 von ca. Stat. 1,675 bis ca. Stat. 2,022 einschließlich der Umleitungen des Verkehrs in beiden Richtungen mit erforderlicher Umleitungsbeschilderung gemäß RUB 2021.
Umleitungsstrecken: Siehe VZ-Plan 1.0 bis 1.3'

Anfallende Gebühren 'nach Unterlagen des AG'
Menge: 1,000 Psch
Leistungsbereichkatalog: 105

**02.00.0002 Verkehrssich. läng. Dauer vorhalten wie Vorposition**
StL-Nr. 2110511010
Verkehrssicherung längerer Dauer vorhalten, warten, instand setzen und betreiben. Vorübergehende Verkehrssicherungsmaßnahmen durchführen. Die Kontrolle der Verkehrssicherung wird gesondert vergütet.
Verkehrssicherung wie in Vorposition beschrieben.
Menge: 10,000 d
Leistungsbereichkatalog: 105

**02.00.0003 Verkehrssich. läng. Dauer abbauen Verk.konzept AG**
*** Pauschalposition
StL-Nr. 211051202909
Verkehrssicherung an Arbeitsstellen längerer Dauer abbauen. Vorübergehende Verkehrssicherungsmaßnahmen
durchführen. Vorübergehende Markierung entfernen,
transportable Lichtsignalanlage, bauliches Leitelement,
mobile Stauwarnanlage, LED-Anzeigetafel und transportable Schutzeinrichtung abbauen werden gesondert
vergütet.
Nach Verkehrskonzept des AG.
Vorhandene Verkehrsschilder 'gemäß dem Verkehrszeichenplan des AN wieder in Kraft setzen.'

Für Verkehrsführungsphase 'der Ausbauarbeiten im Zuge der L473 in der OD Hermersberg unter Vollsperrung zwischen den Netzknoten 6611055 bis 6611042 von ca. Stat. 1,675 bis ca. Stat. 2,022 einschließlich der Umleitungen des Verkehrs in beiden Richtungen mit erforderlicher Umleitungsbeschilderung gemäß RUB 2021.'
Menge: 1,000 Psch
Leistungsbereichkatalog: 105

#### Abschnitt 02.01 WARTUNG/KONTROLLE

**02.01.0001 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'Kontrolle mittels digitaler Protokollierung. Kartendarstellung mit GPS-Daten Aufzeichnung der Durchführung von Kontrollfahrten und -begehungen, auch im Offline-Modus. Die Protokollierung von Strecke, Maßnahmen und Schäden inkl. Fotodokumentation. Digitale Kontrollpunkte oder NFC Punkte.'
Menge: 10,000 d
Leistungsbereichkatalog: 105

**02.01.0002 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'Kontrolle mittels digitaler Protokollierung. Kartendarstellung mit GPS-Daten Aufzeichnung der Durchführung von Kontrollfahrten und -begehungen, auch im Offline-Modus. Die Protokollierung von Strecke, Maßnahmen und Schäden inkl. Fotodokumentation. Digitale Kontrollpunkte oder NFC Punkte.'
Menge: 10,000 d
Leistungsbereichkatalog: 105

### Bereich 03 SCHICHTEN OHNE BINDEMITTEL

#### Abschnitt 03.00 VORARBEITEN

**03.00.0001 Bankett schälen Breite bis 1,00 m*Dicke 5-10cm 12 tief+ 6 hoch*Bankett, Leitpf. Abschieben*SG Bösch verteil.**
StL-Nr. 2211204012121004
Bankett einschließlich Vegetationsdecke schälen durch
abschieben oder abfräsen. Erschwernisse durch Einbauten werden gesondert vergütet.
Breite bis 1,00 m.
Dicke über 5 bis 10 cm.
Querneigung 12 v.H. am tiefliegenden und 6 v.H. am
hochliegenden Fahrbahnrand herstellen.
Bankett mit Leitpfosten.
Schälen durch abschieben.
Schälgut auf den Böschungen verteilen
Menge: 460,000 m
Leistungsbereichkatalog: 112

#### Abschnitt 03.01 BANKETTE

**03.01.0001 Bankett profilgerecht herstellen Neben Fahrbahn URA+Einbaudoku*Breite 1,50 m*12 tief+ 6 hoch 3cm tiefer*EV2 mind. 100MPa**
StL-Nr. 2411270719119111
Bankett gemäß ZTV E-StB profilgerecht herstellen.
Neben Verkehrsfläche Fahrbahn.
Baustoff '= magmatisches Hartsteinmaterial der Körnung 0/16 mm mit 20% bindigen Anteilen (nach TL SoB) profilgerecht einbauen und verdichten.
Steinmaterial muss in bindigen Boden eingebunden sein.
Bankettbefestigung standfest herstellen'

Umweltrelevante Anforderungen beim Einsatz von Baustoffgemischen einschließlich Einbaudokumentation nach
Unterlagen des AG. Einbaudokumentation übergeben.
Breite = 1,50 m.
Einbaudicke '7 cm'

Querneigung 12 v.H. am tiefliegenden und 6 v.H. am
hochliegenden Fahrbahnrand.
Einbau 3 cm tiefer als Fahrbahnrand.
Verformungsmodul EV2 auf der Oberfläche mindestens
100 MPa.
Menge: 460,000 m
Leistungsbereichkatalog: 112

#### Abschnitt 03.02 ERDBAU

**03.02.0001 Muldenprofil wiederherstellen Aushub -0,25 m3/m*Räumgut seitlich**
StL-Nr. 241065032100
Mulde ausräumen und profilgerecht wiederherstellen.
Mittlere Aushubmenge über 0,10 bis 0,25 m3/m.
Räumgut seitlich einebnen.
Menge: 460,000 m
Leistungsbereichkatalog: 106

### Bereich 04 ASPHALTBAUWEISEN

#### Abschnitt 04.00 VORARBEITEN

*Hinweis: bis OZ 04.00.0003 Die Erschwerniss*
bis OZ 04.00.0003
Die Erschwerniss für das Trennen an mehreren Stellen in in mehreren Teillängen etc. sind in den EP einzurechnen.

**04.00.0001 Asphaltbefestigung trennen Anbauber. längs*schneiden Dicke ü. 3-6 cm**
StL-Nr. 231130381102
Asphaltbefestigung geradlinig trennen.
im Anbaubereich längs zur Fahrbahnachse
Trennen durch Schneiden.
Dicke der Asphaltbefestigung über 3 bis 6 cm.
Menge: 430,000 m
Leistungsbereichkatalog: 113

**04.00.0002 Asphaltbefestigung trennen Anbauber. quer*schneiden Dicke ü. 3-6 cm**
StL-Nr. 231130382102
Asphaltbefestigung geradlinig trennen.
im Anbaubereich quer zur Fahrbahnachse,
Trennen durch Schneiden.
Dicke der Asphaltbefestigung über 3 bis 6 cm.
Menge: 14,000 m
Leistungsbereichkatalog: 113

**04.00.0003 Asphaltbefestigung trennen Einzelfl.*schneiden Dicke ü. 18-24 cm**
StL-Nr. 231130383105
Asphaltbefestigung geradlinig trennen.
in Einzelflächen längs und quer zur Fahrbahnachse,
Trennen durch Schneiden.
Dicke der Asphaltbefestigung über 18 bis 24 cm.
Menge: 25,000 m
Leistungsbereichkatalog: 113

**04.00.0004 Asphaltbefestigung aufnehmen Zwickel/Streif.*Dicke ü. 18-24 cm Tiefe ü. 10-20 cm*Aufbr. Verw. AN**
StL-Nr. 2311302820502003
Asphaltbefestigung aufbrechen und aufnehmen.
Fläche = Zwickel und Streifen.
Dicke der Asphaltbefestigung über 18 cm bis 24 cm.
Gesamtaufbruchtiefe über 10 bis 20 cm.
Aufbruchgut nach Wahl des AN verwerten.
Menge: 10,000 m2
Leistungsbereichkatalog: 113

*Hinweis: bis OZ 04.00.0005 Die*
bis OZ 04.00.0005
Die Erschwernisse für das Fräsen / Aufnehmen von Asphalt an mehreren Stellen ist in den jeweiligen EP einzurechnen.

**04.00.0005 Asphalt fräsen ADS*Asphaltbeton*Fräsasph. verw.**
StL-Nr. 2311300512909010
Asphalt fräsen und Fräsgut aufnehmen. Anschlusskante
geradlinig auf Frästiefe herstellen. Der Schnittlinienabstand darf maximal 15 mm betragen.
Asphaltdeckschicht.
Asphaltdeckschicht = Asphaltbeton.
Frästiefe '3,5 bis 4,0 cm.'

Fläche '= Fahrbahn, Zwickel und Streifen.'

Fräsasphalt nach Wahl des AN verwerten.
Menge: 2100,000 m2
Leistungsbereichkatalog: 113

**04.00.0006 Asphalt feinfräsen*Fräsasph. verw.**
StL-Nr. 2311300890909010
Asphalt feinfräsen und Fräsgut aufnehmen.
Asphalt 'Binderschicht'

Frästiefe 'bis 5,0 cm'

Fläche 'in Einzelflächen bei Schollenbildung'

Fräsasphalt nach Wahl des AN verwerten.
Menge: 210,000 m2
Leistungsbereichkatalog: 113

**04.00.0007 Asphaltbefestigung aufnehmen*Dicke ü. 6-12 cm*Aufbr. Verw.**
StL-Nr. 2311303390030903
Asphaltbefestigung aufbrechen und aufnehmen. Abrechnung
erfolgt nach Abtragsprofilen.
Fläche '= Fahrbahn, Wirtschaftsweg, Randstreifen, schmale Streifen, Zwickel, etc.'

Dicke der Asphaltbefestigung über 6 bis 12 cm.
Gesamtaufbruchtiefe 'über 6 cm bis 12 cm.'

Aufbruchgut nach Wahl des AN verwerten.
Menge: 1,000 m3
Leistungsbereichkatalog: 113

**04.00.0008 Unterlage reinigen gefr. Asphaltsch.*lose Teile aufn. Hochdr.-Sauganl.**
StL-Nr. 231130583102
Unterlage reinigen. Anfallendes Kehrgut nach Wahl des
AN verwerten.
Unterlage = gefräste Asphaltschicht.
Lose Bestandteile von Schadstellen aufnehmen.
Selbstaufnehmende Kehrmaschine. Letzter Arbeitsgang mit
Wasserhochdruckreinigungsgeräten mit rotierenden Düsen
und Absaugeinrichtung.
Menge: 2330,000 m2
Leistungsbereichkatalog: 113

**04.00.0009 Bitumenemulsion aufsprühen Bk1,8-Bk0,3*Asphalt gefräst Rampenspritzgerät*C40B5-S Menge 250 g/m2*vor A.deckschicht**
StL-Nr. 23113068221223
Bitumenemulsion zur Herstellung des Schichtenverbundes
aufsprühen.
Auf Verkehrsflächen der Belastungsklassen Bk1,8 bis
Bk0,3.
Unterlage = Asphaltbefestigung, gefräst.
Mit Rampenspritzgerät.
Bindemittel = C40B5-S.
Bindemittelmenge = 250 g/m2.
Vor Einbau Asphaltdeckschicht.
Menge: 0,800 t
Leistungsbereichkatalog: 113

**04.00.0010 Bitumenemulsion aufsprühen Bk1,8-Bk0,3*Asphalt gefräst Rampenspritzgerät*C40B5-S Menge 350 g/m2*vor A.bindersch.**
StL-Nr. 23113068221242
Bitumenemulsion zur Herstellung des Schichtenverbundes
aufsprühen.
Auf Verkehrsflächen der Belastungsklassen Bk1,8 bis
Bk0,3.
Unterlage = Asphaltbefestigung, gefräst.
Mit Rampenspritzgerät.
Bindemittel = C40B5-S.
Bindemittelmenge = 350 g/m2.
Vor Einbau Asphaltbinderschicht.
Menge: 0,080 t
Leistungsbereichkatalog: 113

**04.00.0011 Bitumenemulsion aufsprühen Bk1,8-Bk0,3*Asphalt gefräst Rampenspritzgerät*C40B5-S Menge 350 g/m2**
StL-Nr. 23113068221249
Bitumenemulsion zur Herstellung des Schichtenverbundes
aufsprühen.
Auf Verkehrsflächen der Belastungsklassen Bk1,8 bis
Bk0,3.
Unterlage = Asphaltbefestigung, gefräst.
Mit Rampenspritzgerät.
Bindemittel = C40B5-S.
Bindemittelmenge = 350 g/m2.
Vor Einbau 'Asphalttragschichr'
Menge: 0,010 t
Leistungsbereichkatalog: 113

*Hinweis: Die Länge der vorhandenen*
Die Länge der vorhandenen Einfassungen wird für alle u.a. Arbeiten einmal abgerechnet und vergütet. Für Einfassungen werden Erschwernisse nur vergütet, wenn deren Herstellung oder Anpassung nicht im Leistungsumfang dieses Vertrages enthalten ist.

**04.00.0012 Erschwernis infolge Einfassungen Erschwer. gesamt*Asphaltbefestig.**
StL-Nr. 231130831599
Erschwernis infolge Einfassungen, Borden und Fahrbahnübergängen. Abgerechnet wird die Länge der Einfassung.
Erschwernis beim Fräsen oder Aufnehmen, Aufsprühen von
Bitumenemulsionen sowie Herstellen von Asphaltschichten.
Asphaltbefestigung.
Einbauten '= Einfassunge, Rinnen und Borde.'
Menge: 430,000 m
Leistungsbereichkatalog: 113

**04.00.0013 Erschwernis infolge Einbauten Erschwer. gesamt*A.deckschicht**
StL-Nr. 231130781199
Erschwernis infolge Einbauten, Schächten und Straßenabläufen. Abgerechnet wird je Stück Einbauteil.
Erschwernis beim Fräsen, Aufnehmen, Aufsprühen von Bi-
tumenemulsionen sowie Herstellen von Asphaltschichten.
Asphaltdeckschicht.
Einbauten 'Straßenabläufe, Straßenschächte, Einbauteile'
Menge: 41,000 St
Leistungsbereichkatalog: 113

#### Abschnitt 04.01 ASPHALTTRAGSCHICHT

**04.01.0001 Asphalttragsch. aus AC 16 T L herst Bitumen 70/100**
StL-Nr. 231131889919
Asphalttragschicht aus Asphalttragschichtmischgut
AC 16 T L herstellen. Anlieferung des Asphaltmischguts
in thermoisolierten Transportbehältern.
In Verkehrsflächen 'Bk 1,0'

Einbau 'in Schadstellen, Übergangs- und Angleichungsbereichen, in schmalen Streifen, etc.
Einbaudicke = bis 20 cm'

Bindemittel = 70/100.
Fremdfüller '= Calciumhydroxid nach Unterlagen des AG.
Grobe Gesteinskörnung = Kategorie C90/1
Grobe Gesteinskörnung = Kategorie SZ 18'
Menge: 3,500 t
Leistungsbereichkatalog: 113

#### Abschnitt 04.02 ASPHALTBINDERSCH. AUS ASPHALTBINDER

**04.02.0001 Asphaltbindersch.a. AC 16 B N herst Bitumen 50/70**
StL-Nr. 23113234991900
Asphaltbinderschicht aus Asphaltbinder AC 16 B N herstellen. Anlieferung des Asphaltmischguts in
thermoisolierten Transportbehältern.
In Verkehrsflächen 'Bk 1,0'

Einbau 'in Schadstellen, Übergangs- und Angleichungsbereichen, in schmalen Streifen, etc.
Einbaudicke = bis 5 cm'

Bindemittel = 50/70.
Fremdfüller '= Calciumhydroxid nach Unterlagen des AG.
Grobe Gesteinskörnung = Kategorie C90/1
Grobe Gesteinskörnung = Kategorie SZ 18'
Menge: 27,000 t
Leistungsbereichkatalog: 113

#### Abschnitt 04.03 ASPHALTDECKSCH. AUS ASPHALTBETON

*Hinweis: bis zur OZ 04.02.0002 Einbau mit*
bis zur OZ 04.02.0002
Einbau mit Beschicker

**04.03.0001 Asphaltdecksch. aus AC 8 D N herst. Bk1,0-Bk0,3 Bitumen 70/100 Böschung 2 zu 1**
StL-Nr. 2311335319199901
Asphaltdeckschicht aus Asphaltbeton für Asphaltdeckschichten AC 8 D N herstellen. Anlieferung des
Asphaltmischguts in thermoisolierten
Transportbehältern.
In Verkehrsflächen der Belastungsklassen Bk1,0 und
Bk0,3.
Einbau 'Dicke = bis 4,0 cm.'

Bindemittel = 70/100.
Grobe Gesteinskörnung '= Kategorie C 90/1 mit einem 20 M.-% igen Anteil zugelassener Aufhellungsgesteine aus Quarzit oder 30 M.-% igen Anteil an alpiner Moräne bezogen auf das gesamte Gesteinskörnungsgemisch'

Grobe Gesteinskörnung = Kategorie PSV '51'

Fremdfüller '= Kalksteinfüller und Calciumhydroxid nach Unterlagen des AG'

Seitliche Abböschungen mit Neigung 2 zu 1 herstellen.
Menge: 63,000 t
Leistungsbereichkatalog: 113

**04.03.0002 Asphaltdecksch. aus AC 8 D N herst. Bk1,0-Bk0,3 Bitumen 70/100**
StL-Nr. 2311335319199900
Asphaltdeckschicht aus Asphaltbeton für Asphaltdeckschichten AC 8 D N herstellen. Anlieferung des
Asphaltmischguts in thermoisolierten
Transportbehältern.
In Verkehrsflächen der Belastungsklassen Bk1,0 und
Bk0,3.
Einbau 'Dicke = bis 4,0 cm.'

Bindemittel = 70/100.
Grobe Gesteinskörnung '= Kategorie C 90/1 mit einem 20 M.-% igen Anteil zugelassener Aufhellungsgesteine aus Quarzit oder 30 M.-% igen Anteil an alpiner Moräne bezogen auf das gesamte Gesteinskörnungsgemisch'

Grobe Gesteinskörnung = Kategorie PSV '51'

Fremdfüller '= Kalksteinfüller und Calciumhydroxid nach Unterlagen des AG'
Menge: 147,000 t
Leistungsbereichkatalog: 113

#### Abschnitt 04.04 WEITERE ASPHALTBAUWEISEN

**04.04.0001 Asphalttragd. aus AC 16 TD herst. ländliche Wege Bitumen 70/100**
StL-Nr. 23113827391090
Asphalttragdeckschicht aus Asphalttragdeckschichtmischgut AC 16 TD herstellen. Anlieferung des Asphaltmischguts in thermoisolierten Transportbehältern.
In Verkehrsflächen für ländliche Wege.
Einbau 'in Zufahrten und deren Angleichungen.
Einbaudicke = 5 - 10 cm.'

Bindemittel = 70/100.
Fremdfüller '= Kalksteinfüller und Calciumhydroxid
nach Unterlagen des AG.'
Menge: 5,000 t
Leistungsbereichkatalog: 113

#### Abschnitt 04.05 SONSTIGE LEISTUNGEN

*Hinweis: Im Bereich des erforderlichen*
Im Bereich des erforderlichen Asphaltbindereinbau

**04.05.0001 Naht in Asphaltschicht herst. Naht ABS*Längs-/Quernaht Bitumen heiß*Dicke ü.4,5-7,5cm**
StL-Nr. 23113907230303
Naht in Asphaltschicht herstellen.
Naht in Asphaltbinderschicht.
Längs- und Quernaht.
Heiß aufzubringendes Straßenbaubitumen auf die Nahtflanke volldeckend auftragen oder anspritzen, Menge
50g/m je cm Schichtdicke.
Dicke der Schicht über 4,5 bis 7,5 cm.
Menge: 50,000 m
Leistungsbereichkatalog: 113

**04.05.0002 Naht in Asphaltschicht herst. Naht ATS*Längs-/Quernaht Bitumen heiß*Dicke ü.14-18 cm**
StL-Nr. 23113907330307
Naht in Asphaltschicht herstellen.
Naht in Asphalttragschicht.
Längs- und Quernaht.
Heiß aufzubringendes Straßenbaubitumen auf die Nahtflanke volldeckend auftragen oder anspritzen, Menge
50g/m je cm Schichtdicke.
Dicke der Schicht über 14,0 bis 18,0 cm.
Menge: 20,000 m
Leistungsbereichkatalog: 113

*Hinweis: Die Herstellung der Fugen in*
Die Herstellung der Fugen in mehreren einzelnen Teilabschnitten, Streifen, Angleichungsflächen, Anschlussbereichen der Wege, Zufahrten, Einfassung, Rinnen etc. ist einzurechnen.

**04.05.0003 Anschluss a. Fuge m. Fugenm. herst. Längs-/Querfuge*Deckschicht Tiefe 35 mm*Breite 10 mm Fugenmasse N1**
StL-Nr. 2311391231051002
Anschluss als Fuge mit Fugenmasse herstellen.
Längs- und Querfuge.
In der Asphaltdeckschicht ausbilden.
Fugenspalttiefe = 35 mm.
Fugenspaltbreite = 10 mm.
Mit heiß verarbeitbarer Fugenmasse Typ N1, einschließlich zugehörigem und zuvor aufgetragenem Voranstrichmittel.
Menge: 360,000 m
Leistungsbereichkatalog: 113

**04.05.0004 Abstumpfungsmaßnahme durchführen LFK 1/3*Gestein wie Aufh.*maschinell**
StL-Nr. 231139521291
Abstumpfungsmaßnahme zur Erhöhung der Anfangsgriffigkeit durch gleichmäßiges Aufbringen und Einwalzen von
Abstreukörnung durchführen. Nicht gebundene Abstreukörnung aufnehmen und nach Wahl des AN verwerten.
Abstreukörnung = Lieferkörnung 1/3.
Aus Gestein wie Aufhellungsgestein in Asphaltdeckschicht.
Abstreumenge '= 0,5 bis 1 kg/m2.'

Maschinell abstreuen.
Menge: 2100,000 m2
Leistungsbereichkatalog: 113

### Bereich 05 BETONARBEITEN, PFLASTERARBEITEN

#### Abschnitt 05.00 ABBRUCHARBEITEN

**05.00.0001 Betonfundament schneiden volle Tiefe*Dicke ü. 15-20 cm**
Betonfundament vor Bordstein schneiden.
In voller Tiefe senkrecht und geradlinig schneiden.
Dicke der Betondecke über 20 bis 30 cm.
Menge: 20,000 m
Leistungsbereichkatalog: 114

**05.00.0002 Rinne aus Betonformst. aufnehmen Fugenmörtel*Fund.bet. ü.10-20 Verwertung AN**
StL-Nr. 23115041991201
Rinne aus Betonformsteinen aufnehmen. Aufbruch der
Tragschicht wird gesondert vergütet.
Art 'Betonplatten'

Breite '30 cm
Länge 30 cm'

Mit Fugenfüllung aus hydraulisch gebundenem Fu-
genmörtel.
Fundament aus Beton/Mörtel, über 10 bis 20 cm dick,
aufbrechen.
Formsteine und Aufbruchgut nach Wahl des AN verwerten.
Menge: 20,000 m
Leistungsbereichkatalog: 115

#### Abschnitt 05.01 PFLASTERARBEITEN

**05.01.0001 Rinne mit Pflast. aus Beton herst. Bordrinne o.F., o. Vorsatz.*1-zeilig Fundamentbeton*Fuge Typ B**
Rinne mit Pflastersteinen aus Beton herstellen.
Bordrinne.
Pflastermaß 300/300/60 mm
Ohne Fase, ohne Vorsatzbeton.
Breite 1-zeilig.
Beton für Fundament mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 20,000 m
Leistungsbereichkatalog: 115

### Bereich 06 AUSSTATTUNG

#### Abschnitt 06.00 MARKIERUNG

**06.00.0001 Längsmarkierung entfernen durchg.Fb.begr.*Breite 0,12 m*a.Asphaltdecksch. Deckenerneuerung*Abf.d. Verw.zuf.**
StL-Nr. 2113100511911001
Längsmarkierung einschl. evtl. Sperrflächenumrandung
entfernen. Abgerechnet wird der entfernte Strich, bei
Doppelstrichen zwei Striche.
Durchgehender Strich als Fahrbahnbegrenzung.
Strichbreite = 0,12 m.
Markierungsstoffart 'verschiedene Markierungssysteme'

Auf Asphaltdeckschicht.
Entfernen für Deckenerneuerung.
Abfall aufnehmen und nach Wahl des AN verwerten.
Menge: 250,000 m
Leistungsbereichkatalog: 131

**06.00.0002 Längsmarkierung entfernen Leitlinie 1zu2*Breite 0,12 m*a.Asphaltdecksch. Deckenerneuerung*Abf.d. Verw.zuf.**
StL-Nr. 2113100531911001
Längsmarkierung einschl. evtl. Sperrflächenumrandung
entfernen. Abgerechnet wird der entfernte Strich, bei
Doppelstrichen zwei Striche.
Unterbrochener Strich; Verhältnis Strich/Lücke 1 zu 2
als Leitlinie.
Strichbreite = 0,12 m.
Markierungsstoffart 'verschiedene Marlierungssysteme'

Auf Asphaltdeckschicht.
Entfernen für Deckenerneuerung.
Abfall aufnehmen und nach Wahl des AN verwerten.
Menge: 110,000 m
Leistungsbereichkatalog: 131

**06.00.0003 Sonstige Markierung entfernen Sperrfläche*Breite 0,25 m*a.Asphaltdecksch. Deckenerneuerung*Abf.d. Verw.zuf.**
StL-Nr. 2113101023911001
Sonstige Markierung wie Quermarkierung, Schrägstrich
der Sperrfläche oder Parkmarkierung entfernen. Abgerechnet wird der entfernte Strich.
Schrägstrich der Sperrfläche.
Strichbreite = 0,25 m.
Markierungsstoffart 'verschiedene Markierungssysteme'

Auf Asphaltdeckschicht.
Entfernen für Deckenerneuerung.
Abfall aufnehmen und nach Wahl des AN verwerten.
Menge: 7,000 m
Leistungsbereichkatalog: 131

#### Abschnitt 06.01 LEITPFOSTEN

**06.01.0001 Leitpfosten abbauen Absch.L-Pf.Einsch*erf. Erdarbeiten**
StL-Nr. 211290576199
Leitpfosten abbauen.
Abbauteil = Abscherleitpfosten einschließlich Stahleinschlaghalterung.
Erforderliche Erdarbeiten ausführen. Vorhandene Pfostenlöcher entsprechend der sie umgebenden Fläche
schließen.
Abbauteile 'innerhalb der Baustelle zwischenlagern. Von der Straßenmeisterei als nicht brauchbar eingestufte Leitpfosten sind nach Wahl des AN zu entsorgen.'
Menge: 2,000 St
Leistungsbereichkatalog: 129

*Hinweis: Die Standorte der Leitpfosten in*
Die Standorte der Leitpfosten in Absprache mit der zuständigen Straßenmeisterei Landstuhl.

**06.01.0002 Leitpfosten aufstellen Leitpf.selbstaufr*m.Rohrausst. 3mm Refl.beids. weiß*Typ R2, Kl. 2 Bohrung Pfeilz.*St.einschl.sockel HB 1**
StL-Nr. 2112940362014111
Leitpfosten aus Niederdruckpolyäthylen (PE-HD) aufstellen.
Leitpfosten, selbstaufrichtend, Länge 1,05 m.
Mit Rohraussteifung, Wanddicke 3 mm.
Retroreflektoren beidseitig, weiß.
Retroreflektoren Typklasse R2, Klasse 2.
Bohrungen für Pfeilzeichen.
Stahleinschlagsockel, feuerverzinkt.
Leitpfosten in Boden, Homogenbereich HB 1 - FRS. Erforderliche Erdarbeiten ausführen, die die Pfosten umgebende Fläche wieder herstellen, überschüssigen Boden
flächenhaft verteilen.
Menge: 2,000 St
Leistungsbereichkatalog: 129
